# Protection passive contre les incendies de poutre d'acier HEA 100

- Propriété du fichier: CYPE INGENIEROS, S.A.
- Format: FIEBDC-3/2002
- Devise: EUR
- Coûts indirects: 3.00 %
- Frais généraux: 13.00 %
- Bénéfice: 6.00 %
- TVA: 20.00 %

## T Équipements techniques

### TI Protections contre les incendies

#### TII Protection passive contre les incendies

**TII050** m Protection passive contre les incendies de poutre d'acier HEA 100, protégée sur 3 faces et avec une stabilité au feu de 30 minutes, par recouvrement K 252 "KNAUF" avec des plaques Fireboard M-0 et ossature métallique.
Fourniture et installation d'un système de protection passive contre les incendies de poutre d'acier HEA 100, protégée sur 3 faces et avec une stabilité au feu de 30 minutes, par recouvrement K 252 "KNAUF" avec des plaques Fireboard M-0 et ossature métallique. Comprend fixations, visserie, bande de dilatation et la pâte des joints. Totalement monté.
Inclut: Implantation. Mise en place des cornières avec des fixations. Installation de clips. Mise en place à pression des ossatures contre les clips. Vissage des plaques aux profilés principaux. Traitement des joints. Ragréage superficiel.
Critère de métré de projet: Longueur moyenne selon documentation graphique du Projet.
Critère de mesure de l'ouvrage: On mesurera la longueur réellement exécutée selon les spécifications du Projet.

| Code | U | Désignation | Quantité | Prix | Montant |
|---|---|---|---|---|---|
| mt12psg041b | m | Bande acoustique de dilatation de 50 mm de largeur. (matériau) | 2.300 | 0.26 | 0.60 |
| mt12pmk010a | m² | Plaque de plâtre / NF EN 520 - 1200 / 2600 / 15 / bord carré, spécial Fireboard M-0 "KNAUF" avec âme de plâtre et faces revêtues d'une lame en fibre de verre. (matériau) | 0.475 | 18.55 | 8.81 |
| mt12pmk010c | m² | Plaque de plâtre / NF EN 520 - 1200 / 2600 / 25 / bord carré, spécial Fireboard M-0 "KNAUF" avec âme de plâtre et faces revêtues d'une lame en fibre de verre. (matériau) | 0.050 | 26.44 | 1.32 |
| mt12pfk011a | m | Ossature 60/27 "KNAUF" en tôle d'acier galvanisé. (matériau) | 2.000 | 1.64 | 3.28 |
| mt12ptk030 | U | Fixation "KNAUF" pour béton. (matériau) | 0.450 | 0.22 | 0.10 |
| mt12psg200e | m | Profilé angulaire 30x30x0,7 mm, en acier galvanisé, selon NF EN 13964. (matériau) | 2.000 | 0.80 | 1.60 |
| mt12pmk011b | U | Clip de protection Fireboard "KNAUF" de 72x48x41 mm. (matériau) | 1.670 | 1.62 | 2.71 |
| mt12ptk010cf | U | Vis autoforeuse TN "KNAUF" 3,5x35. (matériau) | 35.000 | 0.01 | 0.35 |
| mt12pmk012 | kg | Pâte pour joints Fireboard Spachtel "KNAUF", selon NF EN 13963. (matériau) | 2.650 | 1.26 | 3.34 |
| mo053 | h | Compagnon professionnel III/CP2 plaquiste. (main-d'œuvre) | 0.163 | 24.91 | 4.06 |
| mo100 | h | Ouvrier professionnel II/OP plaquiste. (main-d'œuvre) | 0.163 | 21.40 | 3.49 |
| % | % | Coûts directs complémentaires | 2 % | 29.66 | 0.59 |
|  |  | Coûts directs |  |  | 30.25 |
