# Cloison en plaques de plâtre, de résistance élevée à l'humidité. Système "KNAUF"

- Propriété du fichier: CYPE Ingenieros S.A.
- Format: FIEBDC-3/2016
- Logiciel: Générateur de prix de la construction. CYPE Ingenieros, S.A.
- Date: 10/06/2025
- Devise: EUR
- Coûts indirects: 3 %
- Frais généraux: 13 %
- Bénéfice: 6 %
- TVA: 20 %

## F Aménagements et finitions

### FC Cloisons

#### FCO Plaques de plâtre sur ossature métallique

**FCO110** m² Cloison en plaques de plâtre, de résistance élevée à l'humidité. Système "KNAUF".
Cloison double peau à simple ossature système W112.es Drystar "KNAUF" (12,5+12,5+75+12,5+12,5)/400 (75) (4 Drystar (GM-FH1IR)), de résistance élevée à l'humidité, de 125 mm d'épaisseur totale, avec niveau de qualité de la finition Q2, constituée d'une ossature simple de profilés en tôle d'acier galvanisé de 75 mm de largeur, à base de montants (éléments verticaux) séparés de 400 mm, avec disposition normale "N" et de rails (éléments horizontaux), à laquelle quatre plaques au total sont vissées (deux plaques type Drystar (GM-FH1IR) dans chaque parement, de 12,5 mm d'épaisseur chaque plaque). Comprend la bande acoustique de dilatation autoadhésive "KNAUF"; les fixations pour l'ancrage des rails et des montants métalliques; la visserie pour la fixation des plaques; le ruban en papier avec renfort métallique "KNAUF" et la pâte à joints Drystar Filler "KNAUF", la bande à joint Drystar Tape "KNAUF".
Critère d'évaluation économique: Le prix comprend la résolution des rencontres et des points singuliers.
Inclut: Implantation et tracé sur les planchers inférieur et supérieur des cloisons à réaliser. Mise en place d'une bande d'étanchéité et de rails inférieurs, sur le revêtement de sol terminé ou la base d'assise. Mise en place d'une bande d'étanchéité et de rails supérieurs, sous planchers. Mise en place et fixation des montants sur les éléments horizontaux. Découpe des plaques. Fixation des plaques pour la fermeture d'une des faces de la cloison. Fixation des plaques pour la fermeture de la seconde face de la cloison. Implantation des boîtes d'encastrement de l'appareillage électrique et de dérivation pour le passage des installations, et perforation postérieure des plaques. Traitement des joints.
Critère pour le métré: Surface mesurée selon documentation graphique du Projet, sans dupliquer les coins ni les rencontres, en déduisant les ouvertures de surface supérieure à 8 m² et la moitié du vide pour ceux de surface comprise entre 5 et 8 m².
Critère pour le mémoire: On mesurera la surface réellement exécutée selon les spécifications du Projet, sans dupliquer les coins ni les rencontres, en déduisant les ouvertures de surface supérieure à 8 m² et la moitié du vide pour ceux de surface comprise entre 5 et 8 m².

| Code | U | Désignation | Quantité | Prix | Montant |
|---|---|---|---|---|---|
| mt12pck020c | m | Bande acoustique de dilatation, autoadhésive, en mousse de polyuréthane à cellules fermées "KNAUF", de 3,2 mm d'épaisseur et 70 mm de largeur, résistance thermique 0,10 m²K/W, conductivité thermique 0,032 W/(mK). (matériau) | 1.2 | 0.35 | 0.420 |
| mt12drk020b | m | Rail 75/40/0,7 mm "KNAUF" en acier Z4 (Z450) galvanisé spécial, pour système Drystar. Selon NF DTU 25.41 P1-2 et NF EN 14195. (matériau) | 0.7 | 3.32 | 2.324 |
| mt12drk030i | m | Montant 75/50/2 mm "KNAUF" en acier Z2 (Z275) galvanisé normal, pour système Drystar. Selon NF DTU 25.41 P1-2 et NF EN 14195. (matériau) | 2.75 | 9.97 | 27.418 |
| mt12drk010a | m² | Plaque de plâtre renforcée avec un tissu de fibre NF EN 15283-1 GM-FH1IR / 1200 / 2600 / 12,5 / à bords longitudinaux carrés, spécial Drystar "KNAUF" avec âme de plâtre et faces revêtues d'un film en fibre de verre; Euroclasse A2-s1, d0 de réaction au feu, selon NF EN 13501-1. (matériau) | 4.2 | 15.12 | 63.504 |
| mt12drk014e | U | Vis autoforeuse Drystar XTN "KNAUF" 3,9x23; avec revêtement anticorrosion. (matériau) | 17 | 0.02 | 0.340 |
| mt12drk014f | U | Vis autoforeuse Drystar XTN "KNAUF" 3,9x38; avec revêtement anticorrosion. (matériau) | 38 | 0.03 | 1.140 |
| mt12psg220 | U | Fixation composée d'une cheville et d'une vis 5x27. (matériau) | 1.6 | 0.06 | 0.096 |
| mt12drk012a | kg | Pâte à joints Drystar Filler "KNAUF", avec adjuvant hydrofuge, Euroclasse A2-s1, d0 de réaction au feu, selon NF EN 13501-1, intervalle de température de travail de 10 à 35°C, pour application manuelle ou mécanique avec bande à joint, selon NF EN 13963. (matériau) | 1.616 | 1.3 | 2.101 |
| mt12drk013 | m | Bande à joint Drystar Tape "KNAUF". (matériau) | 3.2 | 0.07 | 0.224 |
| mt12pck010d | m | Ruban en papier avec renfort métallique "KNAUF" de 52 mm de largeur, selon NF EN 14353. (matériau) | 0.3 | 0.41 | 0.123 |
| mo053 | h | Compagnon professionnel III/CP2 plaquiste. (main-d'œuvre) | 0.42 | 31.65 | 13.293 |
| mo100 | h | Ouvrier professionnel II/OP plaquiste. (main-d'œuvre) | 0.42 | 27.27 | 11.453 |
| % | % | Frais de chantier des unités d'ouvrage | 2 % | 122.436 | 2.449 |
|  |  | Coûts directs |  |  | 124.885 |

Déchets:
- pose: mt12pck020c; facteur de déchet 0.06
- pose: mt12drk020b; facteur de déchet 0.0107795
- pose: mt12drk030i; facteur de déchet 0.0053
- pose: mt12drk010a; facteur de déchet 0.01692
- pose: mt12drk014e Vis autoforeuse Drystar XTN "KNAUF" 3,9x23; avec revêtement anticorrosion; facteur de déchet 0.005
- pose: mt12drk014f Vis autoforeuse Drystar XTN "KNAUF" 3,9x38; avec revêtement anticorrosion; facteur de déchet 0.005
- pose: mt12drk012a; facteur de déchet 0.022425
- pose: mt12drk013 Bande à joint Drystar Tape "KNAUF"; facteur de déchet 0.044
- pose: mt12pck010d Ruban en papier avec renfort métallique "KNAUF" de 52 mm de largeur, selon NF EN 14353; facteur de déchet 0.044

## Ressources

**mt12pck020c** m Bande acoustique de dilatation
Données techniques: Coût énergétique 2.361 MJ; Émission de CO2 0.115 kg; Code CED 17 06 04; Masse de l'élément 0.0157 kg; Volume 0.000026 m3
Déchets:
- emballage: re170203 Plastique. (composant de déchet); quantité 0.001 kg; Code CED 17 02 03; Masse de l'élément 1 kg; Volume 0.001667 m3

**mt12drk020b** m Rail 75/40/0,7 mm "KNAUF" en acier Z4 (Z450) galvanisé spécial
Données techniques: Coût énergétique 97.440 MJ; Émission de CO2 2.989 kg; Code CED 17 04 05; Masse de l'élément 0.73 kg; Volume 0.000348 m3
Déchets:
- emballage: re170203 Plastique; quantité 0.007 kg

**mt12drk030i** m Montant 75/50/2 mm "KNAUF" en acier Z2 (Z275) galvanisé normal
Données techniques: Coût énergétique 348.135 MJ; Émission de CO2 10.649 kg; Code CED 17 04 05; Masse de l'élément 2.62 kg; Volume 0.001248 m3
Déchets:
- emballage: re170203 Plastique; quantité 0.008 kg

**mt12drk010a** m² Plaque de plâtre renforcée avec un tissu de fibre NF EN 15283-1 GM-FH1IR / 1200 / 2600 / 12,5 / à bords longitudinaux
Données techniques: Coût énergétique 284.081 MJ; Émission de CO2 4.235 kg; Code CED 17 08 02; Masse de l'élément 10.8 kg; Volume 0.0108 m3
Déchets:
- emballage: re170203 Plastique; quantité 0.005 kg

**mt12drk014e** U Vis autoforeuse Drystar XTN "KNAUF" 3,9x23; avec revêtement anticorrosion
Données techniques: Coût énergétique 0.020 MJ; Émission de CO2 0.002 kg; Code CED 17 04 05; Masse de l'élément 0.0014 kg
Déchets:
- emballage: re150101 Emballages en papier et en carton. (composant de déchet); quantité 0.001 kg; Code CED 15 01 01; Masse de l'élément 1 kg; Volume 0.001333 m3

**mt12drk014f** U Vis autoforeuse Drystar XTN "KNAUF" 3,9x38; avec revêtement anticorrosion
Données techniques: Coût énergétique 0.029 MJ; Émission de CO2 0.002 kg; Code CED 17 04 05; Masse de l'élément 0.002 kg
Déchets:
- emballage: re150101 Emballages en papier et en carton; quantité 0.001 kg

**mt12drk012a** kg Pâte à joints Drystar Filler "KNAUF"
Données techniques: Coût énergétique 13.058 MJ; Émission de CO2 0.449 kg; Code CED 17 08 02; Masse de l'élément 1 kg; Volume 0.001 m3
Déchets:
- emballage: re170203 Plastique; quantité 0.023 kg

**mt12drk013** m Bande à joint Drystar Tape "KNAUF"
Données techniques: Coût énergétique 20.508 MJ; Émission de CO2 0.460 kg; Code CED 17 02 03; Masse de l'élément 0.11 kg; Volume 0.000183 m3
Déchets:
- emballage: re170201 Bois. (composant de déchet); quantité 0.04 kg; Code CED 17 02 01; Masse de l'élément 1 kg; Volume 0.000909 m3

**mt12pck010d** m Ruban en papier avec renfort métallique "KNAUF" de 52 mm de largeur, selon NF EN 14353
Données techniques: Coût énergétique 4.511 MJ; Émission de CO2 0.348 kg; Code CED 20 01 01; Masse de l'élément 0.06 kg; Volume 0.00008 m3
