# Plafond suspendu démontable

- Propriété du fichier: CYPE INGENIEROS, S.A.
- Format: FIEBDC-3/2002
- Devise: EUR
- Coûts indirects: 3.00 %
- Frais généraux: 13.00 %
- Bénéfice: 6.00 %
- TVA: 20.00 %

**FLT020** m² Plafond suspendu démontable, situé à une hauteur inférieure à 4 m, système D427a.es "KNAUF", constitué de bacs en acier galvanisé prélaqué, modèle Ras "KNAUF", à surface lisse, couleur blanche, de 0,5 mm d'épaisseur, avec bord A Arasé, avec ossature apparente.
Fourniture et montage d'un plafond suspendu démontable, situé à une hauteur inférieure à 4 m, système D427a.es "KNAUF", constitué de bacs en acier galvanisé prélaqué, modèle Ras "KNAUF", à surface lisse, couleur blanche, de 0,5 mm d'épaisseur, avec bord A Arasé, suspendu au plancher avec ossature apparente, avec semelle de 24 mm de largeur, en acier galvanisé, comprenant des profilés primaires, secondaires et angulaires d'arrêt, fixés au plafond à l'aide de tiges et de crochets.
Inclut: Implantation des axes de l'ossature modulaire. Nivellement et mise en place des profilés angulaires. Implantation des profilés primaires de l'ossature. Signalisation des points d'ancrage au plancher. Nivellement et suspension des profilés primaires et secondaires de l'ossature. Découpe des bacs. Mise en place des bacs.
Critère de métré de projet: Surface mesurée entre les parements, selon documentation graphique du Projet, sans déduire les trémies pour les installations.
Critère de mesure de l'ouvrage: On mesurera la surface réellement exécutée selon les spécifications du Projet, sans décompter les trémies pour les installations.
Critère d'évaluation économique: Le prix comprend la résolution des rencontres et des points singuliers.

| Code | U | Désignation | Quantité | Prix | Montant |
|---|---|---|---|---|---|
| mt12pbk010aaaa | m² | Bac en acier galvanisé prélaqué, modèle Ras "KNAUF", à surface lisse, couleur blanche, de 0,5 mm d'épaisseur, avec bord A Arasé, pour faux plafonds démontables. (matériau) | 1.020 | 16.62 | 16.95 |
| mt12pfk060e | m | Profilé primaire EASY T - 24/38/3700 mm "KNAUF", couleur blanche, en acier galvanisé, selon NF EN 13964. (matériau) | 0.840 | 1.09 | 0.92 |
| mt12pfk060y | m | Profilé secondaire EASY TG - 24/32/600 mm "KNAUF", couleur blanche, en acier galvanisé, selon NF EN 13964. (matériau) | 0.840 | 1.09 | 0.92 |
| mt12pfk060A | m | Profilé secondaire EASY TG - 24/32/1200 mm "KNAUF", couleur blanche, en acier galvanisé, selon NF EN 13964. (matériau) | 1.670 | 1.09 | 1.82 |
| mt12pfk050b | m | Cornière EASY L - 25/25/3050 mm "KNAUF", couleur blanche, en acier galvanisé, selon NF EN 13964. (matériau) | 0.700 | 0.79 | 0.55 |
| mt12pek060 | U | Pièce à accroche rapide Twist "KNAUF", pour faux plafonds suspendus. (matériau) | 0.840 | 0.57 | 0.48 |
| mt12pek030 | U | Tige d'accroche "KNAUF" de 100 cm. (matériau) | 0.840 | 0.48 | 0.40 |
| mt12psg220 | U | Fixation composée d'une cheville et d'une vis 5x27. (matériau) | 0.800 | 0.06 | 0.05 |
| mo015 | h | Compagnon professionnel III/CP2 monteur de faux plafonds en plaques de plâtre. (main-d'œuvre) | 0.308 | 25.49 | 7.85 |
| mo082 | h | Ouvrier professionnel II/OP monteur de faux plafonds en plaques de plâtre. (main-d'œuvre) | 0.308 | 21.93 | 6.75 |
| % | % | Coûts directs complémentaires | 2 % | 36.69 | 0.73 |
|  |  | Coûts directs |  |  | 37.42 |
