# Trappe pour cloison en plaques de plâtre. Système "KNAUF"

- Propriété du fichier: CYPE INGENIEROS, S.A.
- Format: FIEBDC-3/2002
- Devise: EUR
- Coûts indirects: 3.00 %
- Frais généraux: 13.00 %
- Bénéfice: 6.00 %
- TVA: 20.00 %

## F Aménagements et finitions

### FC Cloisons

#### FCO Plaques de plâtre sur ossature métallique

**FCO100** U Trappe pour cloison en plaques de plâtre. Système "KNAUF".
Trappe d'accès gamme Básica, Plus 2x12,5, système E102.b "KNAUF", de 300x300 mm, constituée de cadre en aluminium et porte de plaque de plâtre (2 imprégnée (H1), de 12,5 mm d'épaisseur chaque plaque), pour cloison en plaques de plâtre. Comprend les accessoires de montage.
Inclut: Marquage et découpe de la plaque de plâtre. Mise en place de la trappe.
Critère pour le métré: Nombre d'unités prévues, selon documentation graphique du Projet.
Critère pour le mémoire: On mesurera le nombre d'unités réellement mises en place selon les spécifications du Projet.

| Code | U | Désignation | Quantité | Prix | Montant |
|---|---|---|---|---|---|
| mt12ppk060aeegbb | U | Trappe d'accès gamme Básica, Plus 2x12,5, système E102.b "KNAUF", de 300x300 mm, constituée de cadre en aluminium et porte de plaque de plâtre (2 imprégnée (H1), de 12,5 mm d'épaisseur chaque plaque). (matériau) | 1.000 | 39.14 | 39.14 |
| op00fre010 |  | Fraiseuse. | 0.100 | 0.00 | 0.00 |
| op00ato010 |  | Tournevis. | 0.100 | 0.00 | 0.00 |
| op00tal010 |  | Perceuse. | 0.100 | 0.00 | 0.00 |
| mo053 | h | Compagnon professionnel III/CP2 plaquiste. (main-d'œuvre) | 0.121 | 30.20 | 3.65 |
| mo100 | h | Ouvrier professionnel II/OP plaquiste. (main-d'œuvre) | 0.121 | 26.02 | 3.15 |
| % | % | Frais de chantier des unités d'ouvrage | 2 % | 45.94 | 0.92 |
|  |  | Coûts directs |  |  | 46.86 |
