# Trappe pour doublage en plaques de plâtre. Système "KNAUF"

- Propriété du fichier: CYPE INGENIEROS, S.A.
- Format: FIEBDC-3/2002
- Devise: EUR
- Coûts indirects: 3.00 %
- Frais généraux: 13.00 %
- Bénéfice: 6.00 %
- TVA: 20.00 %

## F Aménagements et finitions

### FD Doublages

#### FDP Contrecloisons en plaques de plâtre sur ossature métallique

**FDP090** U Trappe pour doublage en plaques de plâtre. Système "KNAUF".
Trappe d'accès gamme Básica, Star 12,5, système E102.c "KNAUF", de 800x800 mm, constituée de cadre en aluminium et porte de plaque de plâtre (1 imprégnée (H1), de 12,5 mm d'épaisseur), pour doublage en plaques de plâtre. Comprend les accessoires de montage.
Critère d'évaluation économique: Le prix comprend la résolution des rencontres et des points singuliers.
Inclut: Marquage et découpe de la plaque de plâtre. Mise en place de la trappe.
Critère pour le métré: Nombre d'unités prévues, selon documentation graphique du Projet.
Critère pour le mémoire: On mesurera le nombre d'unités réellement mises en place selon les spécifications du Projet.

| Code | U | Désignation | Quantité | Prix | Montant |
|---|---|---|---|---|---|
| mt12ppk060afffbi | U | Trappe d'accès gamme Básica, Star 12,5, système E102.c "KNAUF", de 800x800 mm, constituée de cadre en aluminium et porte de plaque de plâtre (1 imprégnée (H1), de 12,5 mm d'épaisseur). (matériau) | 1.000 | 128.41 | 128.41 |
| op00fre010 |  | Fraiseuse. | 0.100 | 0.00 | 0.00 |
| op00ato010 |  | Tournevis. | 0.100 | 0.00 | 0.00 |
| mo053 | h | Compagnon professionnel III/CP2 plaquiste. (main-d'œuvre) | 0.121 | 30.20 | 3.65 |
| mo100 | h | Ouvrier professionnel II/OP plaquiste. (main-d'œuvre) | 0.121 | 26.02 | 3.15 |
| % | % | Frais de chantier des unités d'ouvrage | 2 % | 135.21 | 2.70 |
|  |  | Coûts directs |  |  | 137.91 |
