# Cloison de plaques de ciment. Système "KNAUF"

- Propriété du fichier: CYPE Ingenieros S.A.
- Format: FIEBDC-3/2016
- Logiciel: Générateur de prix de la construction. CYPE Ingenieros, S.A.
- Date: 12/06/2024
- Devise: EUR
- Coûts indirects: 3 %
- Frais généraux: 13 %
- Bénéfice: 6 %
- TVA: 20 %

## F Aménagements et finitions

### FC Cloisons

#### FCC Plaques en ciment sur ossature métallique

**FCC010** m² Cloison de plaques de ciment. Système "KNAUF".
Cloison simple peau à simple ossature W381.es "KNAUF" (12,5+50+12,5)/600 (50) (2 Aquapanel Indoor), de 75 mm d'épaisseur totale, constituée d'une ossature simple de profilés en tôle d'acier galvanisé de 50 mm de largeur, à base de montants (éléments verticaux) séparés de 600 mm, avec disposition normale "N" et de rails (éléments horizontaux), à laquelle deux plaques au total sont vissées (une plaque type Aquapanel Indoor dans chaque parement, de 12,5 mm d'épaisseur chaque plaque). Comprend la bande acoustique de dilatation autoadhésive "KNAUF"; les fixations pour l'ancrage des rails et des montants métalliques; la visserie pour la fixation des plaques et la pâte et la bande pour le traitement des joints.
Critère d'évaluation économique: Le prix comprend la résolution des rencontres et des points singuliers, mais il ne comprend pas l'isolation à placer entre les montants.
Inclut: Implantation et tracé sur les planchers inférieur et supérieur des cloisons à réaliser. Mise en place d'une bande d'étanchéité et de rails inférieurs, sur le revêtement de sol terminé ou la base d'assise. Mise en place d'une bande d'étanchéité et de rails supérieurs, sous planchers. Mise en place et fixation des montants sur les éléments horizontaux. Découpe des plaques. Fixation des plaques pour la fermeture d'une des faces de la cloison. Fixation des plaques pour la fermeture de la seconde face de la cloison. Implantation des boîtes d'encastrement de l'appareillage électrique et de dérivation pour le passage des installations, et perforation postérieure des plaques. Traitement des joints.
Critère pour le métré: Surface mesurée selon documentation graphique du Projet, sans dupliquer les coins ni les rencontres, en déduisant les ouvertures de surface supérieure à 2 m².
Critère pour le mémoire: On mesurera la surface réellement exécutée selon les spécifications du Projet, sans dupliquer les coins ni les rencontres, en déduisant les ouvertures de surface supérieure à 8 m² et la moitié du vide pour ceux de surface comprise entre 5 et 8 m² pour les plaques de plâtre et en déduisant les ouvertures de surface supérieure à 2 m² pour le reste des plaques.

| Code | U | Désignation | Quantité | Prix | Montant |
|---|---|---|---|---|---|
| mt12pck020b | m | Bande acoustique de dilatation, autoadhésive, en mousse de polyuréthane à cellules fermées "KNAUF", de 3,2 mm d'épaisseur et 50 mm de largeur, résistance thermique 0,10 m²K/W, conductivité thermique 0,032 W/(mK). (matériau) | 1.2 | 0.25 | 0.300 |
| mt12pak020j | m | Rail 50/40/0,7 mm GRC 0,7 "KNAUF" en acier Z4 (Z450) galvanisé spécial, pour système Aquapanel Indoor. Selon NF DTU 25.41 P1-2 et NF EN 14195. (matériau) | 0.7 | 2.79 | 1.953 |
| mt12pak030va | m | Montant 50/50/0,7 mm GRC 0,7 "KNAUF" en acier Z4 (Z450) galvanisé spécial, pour système Aquapanel Indoor. Selon NF DTU 25.41 P1-2 et NF EN 14195. (matériau) | 2 | 3.32 | 6.640 |
| mt12pak010r | m² | Plaque en ciment Portland Aquapanel Indoor "KNAUF" de 12,5x1200x2400 mm, revêtue d'une couche en fibre de verre imprégnée des deux côtés. (matériau) | 2 | 18.31 | 36.620 |
| mt12pak040p | U | Vis autoforeuse Aquapanel Maxi TN "KNAUF" 4,2x25. (matériau) | 34 | 0.03 | 1.020 |
| mt12psg220 | U | Fixation composée d'une cheville et d'une vis 5x27. (matériau) | 1.6 | 0.06 | 0.096 |
| mt12pak110d | U | Cartouche de 310 cm³ de colle Indoor PU "KNAUF". (matériau) | 1.2 | 9.22 | 11.064 |
| mt12pak080d | kg | Couche d'apprêt superficielle Aquapanel Indoor "KNAUF". (matériau) | 0.1 | 5.62 | 0.562 |
| mt12pck010a | m | Bande microperforée en papier "KNAUF" de 50 mm de largeur, selon NF EN 13963. (matériau) | 3.2 | 0.04 | 0.128 |
| mt12pak090i | kg | Mortier Aquapanel Indoor "KNAUF", couleur blanche. (matériau) | 7 | 2.44 | 17.080 |
| mo053 | h | Compagnon professionnel III/CP2 plaquiste. (main-d'œuvre) | 0.315 | 30.2 | 9.513 |
| mo100 | h | Ouvrier professionnel II/OP plaquiste. (main-d'œuvre) | 0.315 | 26.02 | 8.196 |
| % | % | Frais de chantier des unités d'ouvrage | 2 % | 93.172 | 1.863 |
|  |  | Coûts directs |  |  | 95.035 |

Déchets:
- pose: mt12pck020b; facteur de déchet 0.06
- pose: mt12pak020j; facteur de déchet 0.0128836
- pose: mt12pak030va; facteur de déchet 0.0107787
- pose: mt12pak010r; facteur de déchet 0.0248
- pose: mt12pak040p Vis autoforeuse Aquapanel Maxi TN "KNAUF" 4,2x25; facteur de déchet 0.00533333
- pose: mt12pak080d Couche d'apprêt superficielle Aquapanel Indoor "KNAUF"; facteur de déchet 0.033276
- pose: mt12pck010a Bande microperforée en papier "KNAUF" de 50 mm de largeur, selon NF EN 13963; facteur de déchet 0.0440299
- pose: mt12pak090i Mortier Aquapanel Indoor "KNAUF", couleur blanche; facteur de déchet 0.059843

## Ressources

**mt12pck020b** m Bande acoustique de dilatation
Données techniques: Coût énergétique 1.712 MJ; Émission de CO2 0.083 kg; Code CED 17 06 04; Masse de l'élément 0.0112 kg; Volume 0.000019 m3
Déchets:
- emballage: re170203 Plastique. (composant de déchet); quantité 0.001 kg; Code CED 17 02 03; Masse de l'élément 1 kg; Volume 0.001667 m3

**mt12pak020j** m Rail 50/40/0,7 mm GRC 0,7 "KNAUF" en acier Z4 (Z450) galvanisé spécial
Données techniques: Coût énergétique 81.486 MJ; Émission de CO2 2.501 kg; Code CED 17 04 05; Masse de l'élément 0.61 kg; Volume 0.00029 m3
Déchets:
- emballage: re170203 Plastique; quantité 0.006 kg

**mt12pak030va** m Montant 50/50/0,7 mm GRC 0,7 "KNAUF" en acier Z4 (Z450) galvanisé spécial
Données techniques: Coût énergétique 81.531 MJ; Émission de CO2 2.503 kg; Code CED 17 04 05; Masse de l'élément 0.61 kg; Volume 0.00029 m3
Déchets:
- emballage: re170203 Plastique; quantité 0.007 kg

**mt12pak010r** m² Plaque en ciment Portland Aquapanel Indoor "KNAUF" de 12,5x1200x2400 mm
Données techniques: Coût énergétique 0.875 MJ; Émission de CO2 2.457 kg; Code CED 17 01 01; Masse de l'élément 16.25 kg; Volume 0.010833 m3
Déchets:
- emballage: re170203 Plastique; quantité 0.004 kg

**mt12pak040p** U Vis autoforeuse Aquapanel Maxi TN "KNAUF" 4,2x25
Données techniques: Coût énergétique 0.015 MJ; Émission de CO2 0.002 kg; Code CED 17 04 05; Masse de l'élément 0.0015 kg
Déchets:
- emballage: re150101 Emballages en papier et en carton. (composant de déchet); quantité 0.001 kg; Code CED 15 01 01; Masse de l'élément 1 kg; Volume 0.001333 m3

**mt12pak080d** kg Couche d'apprêt superficielle Aquapanel Indoor "KNAUF"
Données techniques: Coût énergétique 0.291 MJ; Émission de CO2 0.014 kg; Code CED 17 09 04; Masse de l'élément 1 kg; Volume 0.000667 m3
Déchets:
- emballage: re170203 Plastique; quantité 0.003 kg

**mt12pck010a** m Bande microperforée en papier "KNAUF" de 50 mm de largeur, selon NF EN 13963
Données techniques: Coût énergétique 0.004 MJ; Émission de CO2 0.006 kg; Code CED 20 01 01; Masse de l'élément 0.0067 kg; Volume 0.000009 m3

**mt12pak090i** kg Mortier Aquapanel Indoor "KNAUF", couleur blanche
Données techniques: Coût énergétique 2.251 MJ; Émission de CO2 0.184 kg; Code CED 17 09 04; Masse de l'élément 1 kg; Volume 0.000667 m3
Déchets:
- emballage: re170203 Plastique; quantité 0.003 kg
